# Simplonstraße 53, 53A / Holteistraße 2, 10245 Berlin
Angebotsaufforderung (GAEB DA XML 3.3, DA83)
Projekt: SIM2 - Neubau Dachgeschossausbau
Währung: EUR
Vergabeart: Freihändige Vergabe
Abgabeort: Covivio Development GmbH Lietzenburger Str. 90 10719 Berlin
Ausführungsbeginn: 07.06.2024
Ausführungsende: 31.12.2024
Sicherheit Vertragserfüllung %: 0,00
Sicherheit Gewährleistung %: 0,00
Auftraggeber: Covivio Development GmbH, Lietzenburger Str. 90, 10719 Berlin, Ansprechpartner Burhan Acikalin, E-Mail burhan.acikalin@covivio.immo
Ausführungsort: SIM2, Simplonstraße 53, 53A / Holteistraße 2, 10245 Berlin
Erstellt mit: 4 240216, NOVA AVA, 29.02.2024

## LEISTUNGSÜBERSICHT
Rückbau von 6 Hauseingangstüren
Lieferung und Montage von 6 Aluminiumrahmen- und 6 Aluminiumtüren:

| Art | Abmessungen (B x H) | Anzahl |
| --- | --- | --- |
| Hauseingangstüren mit Oberlicht | 1,80 m x 3,30 m | 3 Stk |
| Hauseingangstüren ohne Oberlicht | 1,25 m x 2,60 m | 2 Stk |
| Hauseingangstüren ohne Oberlicht | 1,25 m x 2,30 m | 1 Stk |
| Hoftüren | 1,01 m x 2,265 m | 6 Stk |

## ALLGEMEINE PROJEKTBESCHREIBUNG SIM2
Grundstück:
Simplonstraße 53, 53a, Holteistraße 2, 3, 4, 5, Sonntagstr. 24 in 10245 Berlin / Kreuzberg-Friedrichshain

Bestandsgebäude:
Das ca. 4.218 m² große Flurstück 155 bildet mit der Holteistraße den westlichen Abschluss des Gründerzeitblocks zwischen der Simplonstraße und der Sonntagstraße. Der östliche Abschluss dieses Blocks wird durch die Lenbachstraße am Annemirl-Bauer-Platz am S-Bahnhof Ostkreuz gebildet.
Von dort aus plant die BVG in den nächsten Jahren eine Straßenbahnlinie durch die Sonntagstraße zur errichten. Diese wird dann hinter dem o.g. Flurstücke rechts in die Holteistraße abbiegen. Die jetzige, 10,40m tiefe Blockrandbebauung wurde in den Jahren 1956-1957 als verputzter Typenwohnungsbau in Ziegelbauweise errichtet.

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
Bauabschnitte Neubau Dachgeschoss:
SIM2-BA1:  SIM 53A + SIM 53
SIM2-BA2:  HOL 2 + HOL 3
SIM2-BA3:  HOL 4 + HOL 5
SIM2-BA4:  SON 24
(SON 23, SON 23 A, SON 23 B = Neubauten BV SIM1)

Kennzahlen:
Wohneinheiten neues Dachgeschoss = 15 WE
Vermietbare Wohnfläche neues Dachgeschoss = ca. 905 m2 WF
Bruttogrundfläche neues Dachgeschoss = ca. 1400 m2 BGF

Sonstiges:
Die vorgesehenen Bauleistungen werden entsprechend der derzeit geltenden öffentlich-rechtlichen Vorschriften, der dort geforderten bautechnischen Nachweise und nach den allgemein anerkannten Regeln der Baukunst und der Technik ausgeführt. Die Anforderungen des Brandschutzes sind einzuhalten.

Die Erschließung des Grundstückes an das vollständig ausgebaute öffentliche Straßenland im Sinne des Baugesetzbuches und des Erschließungsbeitragsgesetzes ist gesichert.

Die Dimensionierung sämtlicher Medien werden mit den Versorgungsträgern entsprechend des heutigen Standards abgestimmt und eingerichtet.

## ZUSÄTZLICHE TECHNISCHE VORBEMERKUNGEN METALLBAU AUSSEN
Der sachliche Geltungsbereich ergibt sich ebenso wie die technische Ausführung aus den ATV:
DIN 18 360 Metallbauarbeiten und den anerkannten Regeln der Technik.

Ergänzend sind u.a. folgende ATV / DIN zu berücksichtigen:
DIN 18 299  Allgemeine Regelungen für Bauarbeiten jeder Art
DIN 18 040  Barrierefreies Bauen
DIN 18 335  Stahlbauarbeiten
DIN 18 357  Beschlagarbeiten
DIN 18 363  Maler- und Lackierarbeiten-Beschichtungen
DIN 18 364  Korrosionsschutzarbeiten an Stahlbauten
DIN 4102  Brandverhalten von Baustoffen und Bauteilen
DIN 1055-2  Einwirkungen auf Tragwerke
DIN EN ISO 12944  Beschichtungsstoffe- Korrosionsschutz von Stahlbauteilen durch Beschichtungssysteme
DIN EN ISO 8501  Vorbereitung von Stahloberflächen vor dem Auftragen von Beschichtungsstoffen

DASt-Richtlinie 007  Lieferung, Verarbeitung und Anwendung wetterfester Baustähle, Herausgeber: Deutscher Ausschuss für Stahlbau
Merkblatt 405  Korrosionsschutz von Stahlkonstruktionen durch Beschichtungssysteme, Herausgeber: Stahl-Informations-Zentrum
Merkblatt 434  Wetterfester Baustahl, Herausgeber: Stahl-Informations-Zentrum
Merkblatt 822  Die Verarbeitung von Edelstahl Rostfrei, Herausgeber: Informationsstelle Edelstahl Rostfrei
Merkblatt 823  Schweißen von Edelstahl Rostfrei, Herausgeber: Informationsstelle Edelstahl Rostfrei

Weiterhin gelten sämtliche europäischen und nationalen Vorschriften, Merkblätter, Stoff- und Prüfnormen usw. jeweils in ihrer aktuellen Fassung. Als vereinbart gelten weiterhin die Herstellerverarbeitungsangaben, Zulassungen und Empfehlungen der jeweiligen Fachverbände.

02 Ausführung und Konstruktion
02.1 Allgemeine Hinweise zur Ausführung und Konstruktion

Der AN überprüft eigenverantwortlich am Bau die in den Zeichnungen angegebenen Maße und klärt Unstimmigkeiten vor Arbeitsausführung mit dem AG ab.

Ist Schweißen nur auf zinkfreiem Untergrund zulässig, sind die Flanken auf einer Breite von mindestens 10 mm vollständig von Zink zu befreien. Bei Schweißarbeiten in der Nähe von Bauteilen der Baustoffklasse B2 bzw. B3 nach DIN 4102 Teil 1 sind geeignete Brandschutzmaßnahmen vom Auftragnehmer zu treffen. Das gilt analog für oberflächenfertige Bauteile anderer Baustoffklassen, insbesondere für glänzende, lackierte und gläserne Oberflächen. Der Nachweis der Schweißerprüfung für die entsprechenden Arbeiten kann vom Auftraggeber personenbezogen verlangt werden. Ebenso kann der Nachweis über ausgebildete Schweißaufsichtspersonen gemäß DIN EN ISO 14731 - Schweißaufsicht; Aufgaben und Verantwortung, gefordert werden.

Alle notwendigen Schmiede-, Bohr- und Schweißarbeiten sind grundsätzlich vor dem Verzinken auszuführen. Die Gewinde verzinkter Gewindebolzen sind bei der Montage nicht nachzuschneiden, sondern anzuschmelzen. Analog ist bei durch die Verzinkung unbeweglich gewordenen Bändern und anderen beweglichen Teilen zu verfahren.

Die Verbindung von Bauteilen als lösbare oder nicht lösbare Verbindung ist dem Auftragnehmer freigestellt, sofern sich nicht aus Plänen, Beschreibungen, Werkzeichnungen oder Normen etwas anderes ergibt.

Dehnungs- und Montagestöße sind in ausreichender Zahl einzuplanen. Sie sind so zu gestalten, dass eine geräuschlose und ungehinderte Bewegung der Elemente untereinander und gegen den Baukörper gewährleistet ist.

Zur Verankerung der Stahlkonstruktion in dafür vorgesehene Bauelemente sind nur Dübel mit bauaufsichtlicher Zulassung zu verwenden.

Es sind keine freie Enden von Handläufen und Geländern in Flucht- und Rettungswegen von Gebäuden mit größerer Nutzeranzahl zulässig.

Bei dem Zusammenbau unterschiedlicher Metalle muss sichergestellt sein, dass keine Kontaktkorrosion auftritt.

Für jegliche Beschichtungs-, Maler- und Lackierarbeiten sind Probeflächen auszuführen. Diese sind nach angemessener Standzeit auf Ihre Haftfähigkeit und Ihre Untergrundverträglichkeit zu prüfen.

Alle Teile sind vor dem Einbau ausreichend gegen Korrosion zu schützen. In Feuchträumen sind nur nicht rostende Teile zu verwenden. Feuerverzinkte Teile sind nicht zu fetten, sondern anderweitig (z.B. im Chromsäurebad) zu passivieren. Fehlstellen und Beschädigungen sind auf der Baustelle nach Möglichkeit mit Spritzverzinkung zu beseitigen, anderenfalls ist Zinkstaubbeschichtung mit 94 - 96 % Zinkstaubanteil zulässig. Schweißschlacken und Rauchniederschläge sind vorher zu beseitigen. Zinknasen dürfen nicht abgeschlagen oder abgeschnitten werden. Ein manuelles Bearbeiten oder Abschmelzen ist zulässig und ggf. notwendig.

02.2 Geländer und Umwehrungen
Geländer und sonstige Umwehrungen müssen die aus Sicherheitsgründen geforderte Höhe haben. Das gleiche gilt für den lichten Abstand senkrechter Geländerstäbe sowie für den Abstand zum Fußboden. Dabei sind die Bauordnungen der Länder zu beachten; bei Unklarheiten ist der Architekt zu befragen.

Bei Ausführung von Geländern sind folgende Mindestanforderungen unaufgefordert zwingend einzuhalten:
Senkr. Stababstand:  < 120 mm
Max. horiz. Abstände (Durchtreten): < 40 mm
Max. Abstand Stufe/Untergurt:  < 160 mm
Höhe <12,00 m ü. Gelände:  > 900 mm ü. Fertigbelag
Höhe > 12,00 m ü. Gelände:  > 1100 mm ü. Fertigbelag
Min. Lastaufnahme:  > 1,0 KN/m im öffentl. Bereich

Die vorgenannten Lasten sind in einer Höhe von 1,00 m über Fertigbelag in Ansatz zu bringen.
Geländer sind so zu bemessen, dass sie die auftretenden Belastungen ohne sichtbare Verformungen aufnehmen. Die Prüfung hat entsprechend ETB mit weichem und hartem Stoß zu erfolgen. Des weiteren sind Längsstöße und Schiebennähe bei thermischer Belastung zu bemessen. Der AN führt den entsprechenden prüffähigen statischen Nachweis.

Der AN ist für die Bemessung aller Bauteile, Verbindungen und Befestigungsmittel allein verantwortlich. Werden vom AG Dimensionierungen genannt, so sind diese als gestalterischer Vorschlag zu verstehen und durch den AN prüffähig nachzuweisen.

Sofern die Berechnungen des AN andere Dimensionierungen ergeben, als die Gestaltungsvorschläge des AG vorsehen, so ist der AG rechtzeitig vor Arbeitsausführung hierüber schriftlich in Kenntnis zu setzen.

02.3 Befestigung
Die Verankerung am Bau muss die temperaturbedingte Verformung spannungsfrei aufnehmen können.

Die eingesetzten Dübel zur Befestigung müssen auf den Untergrund abgestimmt sein; ihre Spreizkräfte dürfen keine zu großen inneren Spannungen erzeugen. Bei nicht ausreichend festem Untergrund sind Injektionsanker zu verwenden. Das Einschlagen von Schrauben in Standarddübel ist nicht zulässig. Fehlbohrungen sind mindestens im Abstand entsprechend der Tiefe des Bohrloches bzw. des fünffachen Dübelaußendurchmessers zu korrigieren.

Befestigungen von schweren Bauteilen auf Wärmedämm-Verbundsystemen dürfen nur mit wärmedämmenden und druckfesten Stützkörpern, Konsolen oder sonstigen für den Zweck geeigneten Bauteilen ausgeführt werden.
Anschweißplatten sind rechtzeitig vom Auftragnehmer zum bauseitigen Einbau in Stahlbetonbauteile zu liefern.

02.4 Statik
Eine prüffähige statische Berechnung aller Konstruktionen / Verankerungen ist rechtzeitig vor Ausführungsbeginn beim Prüfingenieur einzureichen.

Grundsätzlich dürfen nur bauaufsichtlich zugelassene Befestigungs- und Verbindungsmittel aus dem System eines Herstellers verwendet werden, dabei sind die entsprechenden Zulassungen und Einbauvorschriften zu beachten.

Soweit der AN nicht bauaufsichtlich zugelassene Systeme verwendet, sind von ihm zu eigenen Lasten die erforderlichen Zustimmungen im Einzelfall termingerecht zu erbringen.

02.5 Konstruktions- und Werkstattpläne
Vom AN erstellten Unterlagen müssen dem Tragwerksplaner, Architekten und Prüfingenieur zur Prüfung und Freigabe vorgelegt werden, vor Genehmigung dürfen die Werkstatt- bzw. Montagearbeiten nicht begonnen werden.

Es sind nur Bauausführungen auf Basis der vom AG freigegebenen Pläne zugelassen.
Eine freigegebene Planung entbindet den Auftragnehmer aber nicht von seiner eigenen Prüfungs- und Hinweispflicht und von seiner Planungsverantwortung. Diese bleiben unberührt.

## 3304 Alurahmentüren
Datum: 24.01.2024

### Titel 1 Alurahmenelemente / Hauseingangs - und Hoftüren

*Hinweis: Qualitätsbeschreibung Alurahmen-Außentüren*
Qualitätsbeschreibung Alurahmen-Außentüren als einbaufertiges Element.

Lieferung und fachgerechter Einbau.

Bauphysikalische Anforderungen:

| Schallschutz: | ohne Anforderung |
| --- | --- |
| Wärmeschutz: | <= U=0,95 W/m²K |
| Einbruchhemmung: | RC2 |

Konstruktion:
- Umlaufender Blendrahmen und Flügelrahmen der Tür aus thermisch getrennten  Aluminiumrohrrahmenprofilen
- Profiltiefe und Ansichtsbreite nach Erfordernis
- Rahmen und Flügel als flächenbündige Konstruktion
- Rahmenverbreiterung gem. statischem Erfordernis
- Das Seitenteil mit Blindelement bzw. -paneel vorgerüstet zur Aufnahme der Klingelanlage

Verglasung in Türflügel und Oberlicht:
- 2-Fachverglasung als Wärmeschutzisolierverglasung mit Verbundsicherheitsglas ganzflächig
- Glasdicken gemäß den baulichen Anforderungen und nach statischem Erfordernis

Zarge:
- Umlaufende Blendrahmenzarge mit 3-seitig umlaufender APTK-Spezialdichtung für Tür

Einbau:
- Einbau in Stahlbetonwänden, bzw. Mauerwerk, rohbaubündig
- Fassadenanschluß mit Überdämmung durch WDVS-Fassade
- Innenseitiges Beiputzarbeiten nach dem Einbau erfolgt bauseits

Oberfläche:
- Alle Aluminiumteile und Zargen oberflächenfertig pulverbeschichtet im Farbton nach Farbkonzept
Farbton: RAL 7016 o. nach Angabe des AG aus der Herstellerfarbkarte

Beschläge
Bänder:
- Systemzugehörige Edelstahlrollenbänder gemäß WMP
- Bei Türblattbreiten > 1 m sind generell 3 Bänder einzubauen
- Dreidimensional verstellbar

Schlösser:
- Mittelschweres Objekteinsteckschloss für Rohrrahmentüren Klasse 3 mit Wechselfunktion nach DIN 18251
- Stulp aus Edelstahl
- Fallen und Riegel aus Edelstahl, 2-tourig mit mind. 20 mm Riegelausschluss
- Mit verzinktem, geschlossenem Schlosskasten
- Vorgerichtet für den Einbau von Profilzylindern bzw. Blindzylindern
- Panikschloss gem. DIN EN 179 mit Wechselfunktion (Notausgangsverschluss)

Garnituren:
- Außen: Vertikale Griffstangen, Länge ca. 400 mm lang, Edelstahl Rundrohr D=40 mm
- Innen: Drücker, Hoppe Rotterdam (Fluchttür), Edelstahl oder gleichwertig und optisch sehr ähnlich

Angebotenes Fabrikat Garnitur '..........................................' vom Bieter einzutragen

Obertürenschließer:
-GEZE Obertürschließer TS 5000 oder gleichwertig

Angebotenes Fabrikat OTS: '..........................................' vom Bieter einzutragen

Elektrischer Öffner
- Einbau eines elektrischen Türöffners ohne Mehrfachverriegelung (MFV)
- Flexibler Kabelübergang vom Türblatt in die Türzarge, einschl. Vorrichtung Türblatt und Türzarge.
- Die elektrische Zuleitung und der Anschluss erfolgen bauseits

Allgemeine Hinweise:
- Einbau durch Verbohrung und Verdübelung. Befestigung durch Anschießen ist nicht zugelassen
- Umlaufende Fugen an Zargen sind mit einem silikonfreien dauerelastischen Verfugungsmittel zu schließen
- Feuerschutztüren, dichtschließende Türen und Rauchschutztüren erhalten den Anforderungen entsprechende Beschläge und zugelassene absenkbare Bodendichtungen
- Leistung inkl. Aufmaß vor Ort, Türlistenerstellung und entsprechender Werkplanung

Angebotenes Fabrikat Tür: '..........................................' vom Bieter einzutragen

#### Bereich 1.1 Vorbereitende Arbeiten

**1.1.10 Demontage und Entsorgung der HET, B x H=1,80 x 3,30m, Bestand**
*** Bezugsbeschreibung
Hauseingangstüren im Bestand sorgfältig und fachgerecht ohne
Beschädigung der angrenzenden Bauteile demontieren und entsorgen
inkl. aller Nebenarbeiten.

Material: Holz mit Verglasung
Abmessungen (B x H): 1,80m  x 3,30m
Anzahl: 3 Stk

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Menge: 3,000 Stk

**1.1.20 Demontage und Entsorgung der HET, B x H=1,25 x 2,60m, Bestand**
*** wie Position 1.1.10
Abmessungen (B x H): 1,25m  x 2,60m
Anzahl: 3 Stk
Menge: 3,000 Stk

#### Bereich 1.2 Aluminiumrahmentüren, Hauseingangstüren

**1.2.10 Werk- und Montageplanung**
*** Pauschalposition
Erstellen einer statischen Berechnung und Anfertigen von allen notwendigen
Konstruktions- und Zeichnungsunterlagen für die nachstehend in diesem Titel
ausgeschriebenen Metallbau- und Schlosserarbeiten. Der AN hat alle in den
Planungsunterlagen des Architekten wie auch die im Leistungsverzeichnis
ausgeschriebenen Konstruktionen, Bauteildimensionierungen, Befestigungen,
Einbaumaterialien etc. statisch zu überprüfen und den statischen Nachweis über
die Einhaltung aller statischen Forderungen für die Absturzsicherungen inkl. aller
Einbauteile zu führen.
Der AN hat entsprechend dieser statischen Berechnungen die
Dimensionierung der zum Einbau kommenden Bauteile
alleinverantwortlich durchzuführen. Weiterhin gehört zum Leistungsumfang die
Erstellung der erforderlichen Werkstattplanungen für die Herstellung aller Bauteile.
Dazu gehört auch das entsprechende Aufmaß vor Ort am Bau.
Werkstattzeichnungen mindestens im Maßstab 1:50.

Alle Planunterlagen sind dem Auftraggeber zur Prüfung und Freigabe
zu übergeben.
Nach Fertigstellung der Bauarbeiten sind dem AG aktualisierte Zeichnungen als
Bestandspläne zu übergeben.
Menge: 1,000 psch

**1.2.20 Hauseingangstür, 1-flg., Aluminium, B x H = 1,80 x 3,30 m, mit Seitenteil und Oberlicht**
*** Bezugsbeschreibung
Lieferung und fachgerechter Einbau der Hauseingangstüren gemäß der
"Qualitätsbeschreibung Alurahmen-Außentüren" und den dort genannten
Anforderungen.

- 1 x Türflügel (Durchgangsmaß mind. 900mm)
- 1 x festverglastes Seitenteil mit Blindpaneel für Klingeltableau
- 1 x festverglastes Oberlicht

| Gesamte Abmessungen (B x H): | ca. 1,80 m x 3,30 m |
| --- | --- |
| Abmessungen Türflügel (B x H): | ca. 0,90 m x 2,50 m |
| Glasfüllung Türflügel (B x H): | ca. 0,60 m x 1,75 m |
| Abmessungen Seitenteil (B x H): | ca. 0,90 m x 2,50 m |
| Abmessungen Oberlicht (B x H): | ca. 1,80 m x 0,80 m |
| Glasfüllung Oberlicht (B x H): | ca. 1,60 m x 0,60 m |

Einbauort: Hauseingänge Holteistr. 2, 3 und 4
Menge: 3,000 Stk

**1.2.30 Hauseingangstür, 1-flg., Aluminium, B x H = 1,25 x 2,60 m**
*** wie Position 1.2.20
Ohne Seitenteil und ohne Oberlicht

| Abmessungen (B x H): | ca. 1,25 m x 2,60 m |
| --- | --- |
| Glasfüllung (B x H): | ca. 0,60 m x 1,75 m |

Einbauort: Hauseingänge Simplonstr. 53 und Simplonstr. 53A
Menge: 2,000 Stk

**1.2.40 Hauseingangstür, 1-flg., Aluminium, B x H = 1,25 x 2,30 m**
*** wie Position 1.2.20
Ohne Seitenteil und ohne Oberlicht

| Abmessungen (B x H): | ca. 1,25 m x 2,30 m |
| --- | --- |
| Glasfüllung (B x H): | ca. 0,60 m x 1,75 m |

Einbauort: Hauseingang Sonntagstr. 24
Menge: 1,000 Stk

**1.2.50 Zulage provisorische Paneelfüllung**
Zulage zu den vorbeschriebenen Haustürelementen. Lieferung
und fachgerechte Montage einer provisorischen Paneelfüllung
aus geeignetem Material für die spätere Klingelanlage.
Menge: 3,000 Stk

**1.2.60 Zulage Schriftzug Hausnummer**
*** Bedarfsposition ohne GB
Zulage zu den vorbeschriebenen Hauseingangstüren für die
Lieferung und den Einbau eines Schriftzuges 2 Ziffern + 1 Buchstabe
aus Edelstahl für die Hausnummern.

Schriftart:  nach Wahl des AG
Abmessungen: Angabe des AG
Farbe:  Edelstahl oder Anthrazit, gem. Vorgabe AG
Befestigung:  zum Anschrauben o. Ankleben
Menge: 6,000 Stk

**1.2.70 Türstopper für Außentür**
Türstopper für Außentürelement liefern und einbauen.
Bodenmontage mit Feststeller.

Material: Alu-Vollguss massiv. Federgelagerter Puffer.
Befestigen mit Dübeln und Schrauben.
Menge: 12,000 St

#### Bereich 1.3 Aluminiumtüren, Hoftüren, TRH

**1.3.10 Aluminiumtür, 1-flg. 1,01 x 2,265m, Eckzarge, TRH**
Lieferung und fachgerechter Einbau einer Aluminiumtür.

Allgemein:
Ohne Seitenteil und ohne Verglasung
1-teilig, gefälzt
Absenkbare Bodenabdichtung
Panikschloss gem. DIN EN 179 mit Wechselfunktion (Notausgangsverschluss)

Abmessungen:
B x H= 1,01 x 2,265 m
Lichtes Durchgangsmaß= mind. 900 mm
Einbau: Mauerwerkswand, d=36,5cm zzgl. 20cm Dämmung

Bauphysikalische Anforderungen:
Schallschutz: ohne Schallschutzanforderung
Wärmeschutz: 0,95 W/m²K
Einbruchhemmung: RC2

Montage:
Rohbaubündig, inkl. UK zur Befestigung der Abdichtung gem. Details
Inkl. Fassadenanschluss mit Überdämmung durch WDVS-Fassade
Schwellenausbildung gem. Angabe des Architekten bzw. des AG

Oberfläche:
Alle Aluminiumteile und Zargen sind oberflächenfertig pulverbeschichtet
im Farbton RAL 7016 o. gem. Angabe des AG

Garnitur:
Außen: Vertikale Griffstangen, Länge ca. 1000mm lang, Edelstahl Rundrohr D=40mm
Innen: Drückergarnitur HOPPE Rotterdam o. optisch sehr ähnlich

Angebotenes Fabrikat Garnitur: '..........................................' vom Bieter einzutragen

Obertürenschließer:
GEZE TS 5000 oder gleichwertig

Angebotenes Fabrikat OTS: '..........................................' vom Bieter einzutragen

Einbauort: TRH im Bereich der neuen Aufzüge

Angebotenes Fabrikat Tür: '..........................................' vom Bieter einzutragen

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Menge: 6,000 Stk

#### Bereich 1.4 Stundenlohnarbeiten

**1.4.10 Vorarbeiter, Stundenlohnarbeiten**
*** Bedarfsposition ohne GB
Für evtl. erforderliche Arbeiten, die nicht im Leistungsverzeichnis
erfasst sind und nur auf ausdrückliche Anweisung der
Bauleitung gegen Nachweis zur Ausführung kommen.
Berechnet für: Vorarbeiter
Menge: 1,000 h

**1.4.20 Facharbeiter Stundenlohnarbeiten**
*** Bedarfsposition ohne GB
Für evtl. erforderliche Arbeiten, die nicht im Leistungsverzeichnis
erfasst sind und nur auf ausdrückliche Anweisung der
Bauleitung gegen Nachweis zur Ausführung kommen.
Berechnet für: Facharbeiter
Menge: 1,000 h

**1.4.30 Helfer, Stundenlohnarbeiten**
*** Bedarfsposition ohne GB
Für evtl. erforderliche Arbeiten, die nicht im Leistungsverzeichnis
erfasst sind und nur auf ausdrückliche Anweisung der
Bauleitung gegen Nachweis zur Ausführung kommen.
Berechnet für: Helfer
Menge: 1,000 h
